# Muster-Leistungsbeschreibung
Leistungsbeschreibung (GAEB 90, DA81)
Währung: EUR

## Abformung
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"
2-9 "Sanierputzsysteme"
2-4 "Beurteilung und Instandsetzung gerissener Putze an
Fassaden"
2-7 "Kalkputz in der Denkmalpflege"

**00001.0001 Untergrundbeschaffenheit zur Abformung von Skulpturen, Plastiken. Bauzierteilen**
Der abzuformende Untergrund bzw. die Skulptur muß
saugfähig, sauber, tragfähig, frei von Tensiden,
Staub- und Schalmittel-, Öl- und Fettrückständen
sein.

### Titel 00002 Vorarbeiten

**00002.0001 Reinigung des abzuformenden Originals**
Reinigung des abzuformenden Originals mittels
schonendem Reinigungsverfahren.
Durch das gewählte Reinigungsvrfahren darf die
Originalsubsatnz nicht geschädigt werden.
Gewähltes Reinigungsverfahren:____________________
Einheit: m2

**00002.0002 Reprofilierung von Fehlstellen am abzuformenden Original**
Reprofilierung von Fehlstellen am abzuformenden
Original
mittels schnell abbindendem Füll- und Flächenspachtl.

Produkt: Remmers Multi Fill
oder glw.

Eigenschaften:
Schnell abbindend
Wasserdampfdurchlässig
Gutes Haftvermögen
Ansatzlos ("auf Null") ausziehbar
Spannungsarm und rissfrei erhärtend
Schleifbar
Colorierbar
Wasser-, wetter- und frostbeständig

Produktkenndaten:
Schüttdichte Ca. 1,0 kg/dm³
Wasseranspruch Ca. 1,5 - 1,92 l/5 kg
Ca. 6,0 - 7,5 l/20 kg
Brandverhalten Klasse A1
Druckfestigkeit 24 h: ca. 3 N/mm²
28 d: ca. 10 N/mm²
Biegezugfestigkeit (28 d) Ca. 3,5 N/mm²
Größtkorn < 0,2 mm

gweähltes Produkt:______________

Verbrauch:
ca. 1,0 kg/m²/mm Schichtdicke
Remmers Multi Fill <2806>
Einheit: m2

### Titel 00003 Abformung

**00003.0001 Abformen von Skulpturen, Plastiken oder Bauzierteilen mit Silikon-Abformmasse**
Abformen von Skulpturen, Plastiken oder
Bauzierteilen, Herstellen von Massiv- und Hautformen
mit starken Hinterschneidungen mit zweikomponentiger,
gießfähiger, kerbfester, kondensationsvernetzender
Silicon-Abformmasse.

Produkte:
Remmers Silicon AFM
Remmers Härter AFM
oder glw.

Eigenschaften:
Zwei Komponenten Silicon-Abformmasse:
Silicon AFM + Härter AFM (Mischungsverhältnis
100:2) Topfzeit ca.: 25 Minuten,
geeignet für: Gips, Ton, Wachs, Beton, Remmers
Restauriermörtel und Gießharze*
Gutes Fließverhalten,
hohe Wiedergabegenauigkeit und Zeichnungsschäfe,
sehr elastisch,
ausgezeichnets Rückstellvermögen,
Shore-A-Härte (DIN 53505) 28 +/-3,
Weiterreißwiderstand (ASTM D 624, Form B) 20 +/- 3
N/mm²,Reißdehnung (DIN 53504 S 3 A) 350 +/- 50,
Zugfestigkeit (DIN 53504 S 3 A) 4 + /- 0,5 N/mm²
Linearer Schwund: 0,5 % in 7 Tagen
Frühestens entformbar nach ca.: 20 Stunden.

Eine Erhöhung der Standfestigkeit der
Silicon-Abformmasse durch Zugabe von 0,5 - 1,0 %
(m/m) Remmers Verdickungsadditiv in die
katalysierte Masse ist möglich.

Angebotene Produkte:
______________
______________

Verbrauch:
Ca. 1,2 kg/m²/mm Schichtdicke Remmers Silicon AFM
<0736>
Einheit: St

**00003.0002 Modifizierung der Fließfähigkeit von Silicon-Abformmasse**
*** Bedarfsposition ohne GB
Erhöhung der Standfestigkeit von katalysierter
Silicon-Abformmasse durch Zugabe von 0,5 - 1,0 % (m/m)
Verdicker.

Produkt: Remmers Verdickungsadditiv AFM
oder glw.

Eigenschaften:
Vernetzend und viskositätserhöhend
Farbneutral

Produktkenndaten:
Dichte (20 °C) 1,05 g/cm³
Viskosität 300 mPas
Farbe Gelblich

Angebotenes Produkt:______________

Verbrauch:
ca. 0,5 - 1,0 M-% Remmers Verdickungsadditiv AFM <0738>
bezogen auf die Remmers Silicon AFM <0736 + 0737>
Einheit: St

**00003.0003 Reproduzieren / Duplizieren von Skulpturen und Plastiken**
Abformen von Skulpturen und Plastiken im
Gießverfahren mit einem anwendungsfertigen,
schrumpfarmen, Werktrockenmörtel mit
hervorragender Fließfähigkeit aus speziellen
anorganischen Substanzen gesteinsaufbauender
Mineralien.

Produkt: Remmers RM GF
oder glw.

Physikalische Kenndaten entsprechen der Forderung
nach möglichst schwind- und eigenspannungsarmen
Erhärten.
Körnung: < 0,5 mm,
Modifizierung an der Kornverteilung möglich:
fein: < 0,2 mm,
grob: < 2,0 mm,
Farbton wählbar,
E-Modul DIN 1048 ca.: 17.000 N/mm²,
Schwindverformung DIN 52450 (n 28 T) ca.: 0,45
mm/m.

Angebotenes Produkt:______________

Verbrauch:
Ca. 1,8 kg/l Hohlraum Remmers RM GF <0588>
Einheit: ltr

**00003.0004 Gießmörtel zur Herstellung von Stuckelementen (Stucco GF)**
Werksseitige Herstellung von Stuckelementen im
Gießverfahren  mit einem schnellerhärtenden
Stückmörtel auf Kalk-Zement-Basis.

Produkt: Remmers Stucco GF
oder glw.

Eigenschaften:
Schnell erhärtend
Körnung: < 1,5 mm
µ-Wert: < 18

Produktkenndaten:
Schüttdichte ca. 1,25 kg/dm³
Wasseranspruch ca. 7,5 l / 25 kg
Wasserdampfdiffusionswiderstand µ < 18
Druckfestigkeit (28 d) ~ 5,0 N/mm²
Farbe Hellgrau
Kap. Wasseraufnahme w24 > 1,0 kg/m²

Angebotenes Produkt:______________

Verbrauch:
Ca. 1,1 kg/l Hohlraum Remmers Stucco GF <0521>
Einheit: m2

**00003.0005 Gießmörtel zur Herstellung vonStuckelementen (Stucco GF RZ)**
Werksseitige Herstellung von Stuckelemente im
Gießverfahren  mit einem schnellerhärtenden
Stückmörtel auf Romanzement-Basis, Farbton
braun-beige (Eigenfarbe).

Produkt: Remmers Stucco GF RZ
oder glw.

Eigenschaften:
Quellfähig
Körnung: < 0,5 mm
Naturzement, seit über 150 Jahren unverändert unter
der Bezeichnung Romanzement bzw.
Romankalk hergestellt. Traditionell im Schachtofen bei
niedriger Temperatur gebrannter
Kalk-Mergel aus der Kreidezeit.

Produktkenndaten:
Schüttdichte ca. 1,0 kg/dm³
Wasseranspruch 33 % entspricht ca. 3,3 l / 10 kg
Druckfestigkeit (28 d) > 2,5 N/mm² - CS II - M2,5
Dyn. E-Modul ca. 4500 N/mm²
Frischmörtelrohdichte ca. 1,5 kg/dm³
Luftporengehalt = 10 %

Angebotenes Produkt:______________

Verbrauch:
ca. 1,2kg/l Hohlraum Remmers Stucco GF RZ <0569>
Einheit: m2
